# OGTS Volkenschwand LV
Angebotsaufforderung (GAEB DA 2000 1.2, DA83)
Projekt: 2026-06
Währung: EUR
Ausführungsbeginn: Aufmaß nach Auftragserteilung, Montage ab 37.KW 2026 möglich
Ausführungsende: 49. KW 2026 Inbetriebnahme und Abnahme
Abgabeort: VG Mainburg, Poststr. 2a, 84048 Mainburg
AngebDatum: 11.06 2026
Ende der Zuschlagsfrist: 30.07.2026
Auftraggeber: DV-Nummer: 2026-06; 0
Erstellt mit: SJ AVA/ GAEB Toolbox V3.2 G90 R20131205, SJ AVA, 25.05.2026

## Zusätzlicher Text
Die Gemeinde Volkenschwand plant im Bereich der bestehenden Grundschule eine OGTS in die Räumlichkeiten des Untergeschosses einzubauen.
Das Baugrundstück liegt am östlichen Ortsrand von Volkenschwand gut anfahrbar.
Die Haupterschließung wird über den Schulhof und die Feuerwehrzufahrt erfolgen.
Im direkten Umfeld sind ausreichend Anlieferungs- und Lagerflächen vorhanden.

Während der Bautätigkeiten bei allen Bauabschnitten müssen die Arbeiten mit allen sonstigen am Bau beteiligten Firmen intensiv abgestimmt werden, insbesondere hinsichtlich der Anfahrts- und Lagerflächen und der allgemeinen Baustelleneinrichtung.

Die Hauptarbeiten werden in den Schulferien durchgeführt.
Sollten Arbeiten im Bestandsgebäude außerhalb der Schulferien notwendig werden, muss der Schulbetrieb trotzdem ungestört ablaufen können. Hier sind Arbeiten mit starker Lärmimmission
nachmittags auszuführen, bzw. mit der Schulleitunn, Frau Amberger, abzustimmen.
Hinsichtlich der Schmutz- und Staubentwicklung ist bei Arbeiten während des Schulbetriebs äußerste Sorgfalt gefordert. Die Arbeitsbereiche sind mind. besenrein und staubfrei zu hinterlassen!
Eine Gefährdunge der Schulkinder durch gelagerte Materialien und Geräte ist zu 100% auszuschließen.

Bauweise:
Anbau: Fundamentierung in Stahlbeton.
Gesamtgebäude: Beheizung Bestand Öl-Zentralheizung.
Bestandsgebäude: Ertüchtigung der Brandschutzanforderungen, OGTS
Bestandsgebäude: Einbau von dezentralen Lüftungsgeräten OGTS
Bestandsgebäude: Ertüchtigung der Elektroinstallation im Küchenbereich OGTS
Neue Wände: Trockenbau und massiv OGTS.

Die öffentlichen Straßen und Plätze sind von Verschmutzungen soweit möglich freizuhalten, ansonsten zeitnah zu reinigen.
Mögliche Beschädigungen der Straßen und Gehwege sind durch entsprechende Maßnahmen zu vermeiden.
Der Arbeitsbereich Aufzug wir eingerüstet.
Das Baustellen-WC, die Baustrom- und Bauwasserverteilung wird für die gesamte Bauzeit vorgehalten.
Baustrom- und Bauwasserverteiler werden vom Rohbauunternehmer gestellt. Die Verbrauchskosten trägt der AG.

Regieleistungen sind vorab mit der Bauleitung abzustimmen und müssen freigegeben werden. Der Nachweis der Regieleistung ist zeitnah zu erbringen (binnen 2 Tage), die eingesetzten Materialien und Geräte sind entsprechend auszuweisen, Pauschalabrechnungen werden nicht akzeptiert (die Angabe im LV für Materialanteil ist nur ein Kostenansatz).
Regieberichte ohne Gegenzeichnung der Bauleitung werden bei der Abrechnung nicht angenommen.

Als Grundlage der Ausschreibung gilt die VOB Teil B+C, die anerkannten Regeln der Technik und der Baukunst, sowie alle aktuell gültigen Baurichtlinien, DIN-Vorschriften und die jeweiligen technischen Produktvorgaben der Hersteller der eingesetzten Materialien.
Ebenso gelten die Vorschriften für Sicherheit und Arbeitsschutz am Bau, sowie der zuständigen Berufsgenossenschaften.

Sämtliche Preise enthalten die Fertigung, Lieferung zur Baustelle und Montage bzw. Verarbeitung vor Ort.
Es wir eine fix und fertige Leistung gefordert, inkl. zusätzlich zur Leistungsbeschreibung notwendiger Arbeiten und Nebenarbeiten. Sollten zur Ausführung der beschriebenen Arbeiten zusätzliche Leistungen erforderlich sein, sollten diese im LV vermerkt werden

Die Gewährleitungsdauer richtet sich nach BGB und beträgt 5 Jahre.

Das LV ist in einem verschlossenen Umschlag mit entspr. Kennzeichnung abzugeben. Einreichungen per FAX oder per email werden nicht gewertet.

## 007 Aufzugsarbeiten
Datum: 07.05.2026

**1 Baustelleneinrichtung: Bereitstellen und vorhalten der gesamten zur Ausführung der Arbeiten notwendigen Baustelleneinrichtung, wie:**
Baustelleneinrichtung:
Bereitstellen und vorhalten der gesamten zur Ausführung der Arbeiten notwendigen Baustelleneinrichtung, wie:
Kabel, kl. Baustromverteiler,Staffeleien,  Leitern, Gerüste,
Maschinen und Geräte, Abdeckmaterialienetc.
Menge: 1,000 St

**2 Planung:**
Planung:
Erstellen der Konstruktionszeichnungen für die Homeliftanlage, inkl. notwendige Änderungen bzw. Anpassungen (kostenlos) der Konstruktion während der Planungsphase.
Erstellen der notwendigen statischen Berechnung des Schachtes in Stahl-Glas-Konstruktion und der Fixierung an den Geschossdecken.
Die Planung erfolgt in Absprache mit Bauherr und Architekt.
Menge: 1,000 St

**3 Liefern und einbauen einer Homelift-Aufzugsanlage als Außenaufzug an die Flur-Außenwand montiert.**
Liefern und einbauen einer Homelift-Aufzugsanlage als Außenaufzug an die Flur-Außenwand montiert.
Bauliche Gegebenheiten:
Etagen: 3 Etagen UG, EG, OG
Förderhöhe: ca. 7,50m
Haltestellen: 3 (ohne Durchladung)
Geschosshöhen: ca. 3, 40 m FFB-FFB
Lichte Raumhöhen: ca. 3,10cm
UG-Boden: Stahlbetonbodenplatte ca. 25cm
Geschossdecken: Stahlbeton ca. 22cm stark
FB-Aufbau: ca. 75mm

Konstruktion Aufzugsschacht: Stahl-Glas
Pfosten-Riegelkonstruktion aus Stahl mit Verkleidung
in RAL-Ton pulverbeschichtet
Transparente Glasverkleidung, 4-seitig
Schachtdach als Flachdach aus Stahlblech für den Außenbereich zur Regenentwässerung geeignet, in RAL-Ton, wie vor.
Vorrichtung für eine bauseitige Regenrinne und Fallerohr sollte enthalten sein.
Antrieb:  Hydraulisch bei geschlossener Kabine
Ölhydraulik mit Sanftanlauf und Sanftstop
Maschinenrichtlinie 2006/42/EG

Tragkraft: ca. 400 kg

Fahrgeschwindigkeit:15m/s

Stromnetzanschluss: 230V 20A 50Hz

Systemschrank für Elektronik und Ölpumpe  im Flur an der Außenwand aufgestellt, mit bauseitiger Verkleidung in Form eines Wandschranks in Holz.
Größe Wandfläche zur Montage: Ausreichend groß

Kabninenmaß: 110-115cm x 140-145cm

Türmaß: 90x200cm

Schachtaußenmaß: ca. 165x180cm

Grubentiefe: 70mm

Kopfhöhe: ca. 250cm

Schachthöhe gesamt, inkl. Betongrube: ca. 10m
Schachthöhe Schachtgrube: ca. 1,30m +70mm

Die Ausfachung der Aufzugsschachtwände erfolgt teilverglast mit Glasfeldern und Alu-Panelen, nach Planung und Absprache.
Anforderungen:
Panele: Sandwichplatten mit 60mm Wärmedämmung WLG 035
Verglasungen nach DIM 18008: Sicherheitsglas VSG im unteren Schachtbereich bis 2m.
Statisch: Horizontalkraft bis 1kN
Kabine:  1-seitig mit Panoramawand aus Glas
  2-seitig mit Bedientableau
  Stahlbleche in RAL-Ton wie vor.
  Kabninenabschluss automatischer Teleskop-Schiebtüre  in RAL-Ton wie vor
  Integriertes Bedienpaneel in schwarz
  Handlauf in Edelstahl an Kabinenwand mit  darüberliegendem Spiegel
Schachttüren:
  Automatische Teleskopschiebetüren in RAL-  Ton wie vor.
  Türblatt in Glasausführung
  Türrahmen aus Stahl in RAL-Ton, wie vor.
Kabinendecke:
  Decke mit Stahlblech in RAL-Ton wie vor ausgeführt,
  mit LED-Spots mind. 3 St. mit automatischer  Lichtabschaltung
Plattformboden: Lino-Belag wie im Foyer vor dem Lift bauseitige  Ausführung

Display:  TFT-Farbdisplay im Bedientableau integriert mit:
  Fahrtrichtung des Lifts
  Stockwerksanzeige
  Weiterfahrtsanzeige
  Überlastungsanzeige
  Anzeige für offenen Türe
  Notlicht
  Alarmanzeige -Notruf-

Innensteuereung:
  Bedienpaneel an der Plattform mit Etagentastern
  GSM-Notrufsystem mit Alarmknopf
  Direkt-Steuerung durch Taster über die Innensteuerung
Außensteuerung:
  Über Taster und Direkt-Steuerung
  Haltestellen: -1  0  1
  Brandfallsteuerung

Der untere, erdberührte Aufzugsschacht, inkl. Schachtboden werden bauseits in Stahlbeton ausgeführt.
Die Schachtgrube wird außen wärmegedämmt.
Die Höhe der Schachtgrube beträgt ca. 1,30m, die Höhe des Aufzugsschachts wird entsprechend angepasst.
Am Übergang Betonschacht-Aufzugsschacht sollte daran die Anschlussmöglichkeit für eine bauseitige Abdeckverblechung vorgesehen werden.
Die Außenwand ist verputzt und mit einem WDVS 14cm stark belegt.
Das WDVS wird im Bereich Aufzugs bauseits nach Vorgabe abgebrochen
Zur Montage der Aufzugsanlage wird bauseits ein Arbeits- und Schutzgerüst mit Treppenaufstieg, nach Vorgabe erstellt.
Menge: 1,000 St

**4 Zuschlag:**
Zuschlag:
Ausführung der Verglasung in Wärmedämmglas
und thermisch entkoppelt zur Konstruktion.
U= 1,3 W/m²K
Menge: 30,000 m2

**5 Zuschlag:**
Zuschlag:
Ausführungs der Verglasung mit Sonnenschutzglas.
g-Wert = 0,3
Menge: 30,000 m2

**6 Im Übergangsbereich des Aufzugsschachtes zur Bestandswand des Schulgebäudes sind umlaufend Sandwichplatten einzubauen:**
Im Übergangsbereich des Aufzugsschachtes zur Bestandswand des Schulgebäudes sind umlaufend Sandwichplatten einzubauen:
Die Montage sollte verdeckt erfolgen.
Wärmedämmkern: Hartschaumdämmung 80mm, WLG 035
Wandung: Alu
Oberfläche: wie Aufzug
Breite: 15cm
Menge: 20,000 m

**7 Dokumentation:**
Dokumentation:
Erstellen der Dokumentation der Montagearbeiten des Lifts,
sowie Abnahmeprotokoll und entsprechende Bestätigung der Betriebsbereitschaft durch die IVP (Inverkehrsbringungsprüfung).
Konformitätsprüfung durch ZÜS inkl. PVI mit:
Antragsstellung
Prüfkosten
Bereitstellen von Fachpersonal
Bereitstellen von Belastungsgewichten
Alle sonstigen, erforderlichen Prüfungen bis zur Benutzungsfreigabe.
Menge: 1,000 St

**8 Kernbohrungen:**
Kernbohrungen:
Herstellen der notwendige Kernbohrungen durch die Ziegelaußenwand:
Wandstärke: 40cm
DN: 150mm
Menge: 2,000 St
KatKgr: 469 KatKgr

**9 Für Arbeiten die nicht in den Positionen beschrieben wurden,**
Für Arbeiten die nicht in den Positionen beschrieben wurden,
als Regieleistung:

12 Std. FA  x ...........  € ...........

12 Std. Helfer  x ...........  € ...........

Daraus Materialanteil 15%  € ...........

Summe  € ...........
Menge: 1,000 St

USt %: 19,00
